# Taça de sanita com tanque integrado

- Propriedade do ficheiro: CYPE INGENIEROS, S.A.
- Formato: FIEBDC-3/2002
- Moeda: EUR
- Custos indirectos: 3.00 %
- IVA: 23.00 %

**SPI020** Ud Taça de sanita com tanque integrado, de porcelana sanitária, para montagem suspensa, modelo Suspendido 88141 "PRESTO EQUIP", cor branca, com assento de sanita extraível e anti-deslizante e tampa, com saída para ligação horizontal, equipada com fluxómetro modelo 1000 A "PRESTO EQUIP" fixado a estrutura metálica regulável, modelo Regulable 18492 "PRESTO EQUIP", de aço pintado com poliéster, encastrado em parede de alvenaria ou em parede de placas de gesso, de 495 mm de largura e 1050 mm de altura. Inclusive silicone para enchimento de juntas.
Taça de sanita com tanque integrado, de porcelana sanitária, para montagem suspensa, modelo Suspendido 88141 "PRESTO EQUIP", cor branca, com assento de sanita extraível e anti-deslizante e tampa, com saída para ligação horizontal, equipada com fluxómetro modelo 1000 A "PRESTO EQUIP" fixado a estrutura metálica regulável, modelo Regulable 18492 "PRESTO EQUIP", de aço pintado com poliéster, encastrado em parede de alvenaria ou em parede de placas de gesso, de 495 mm de largura e 1050 mm de altura. Inclusive silicone para enchimento de juntas.
Inclui: Marcação. Colocação e fixação da estrutura. Colocação e fixação do aparelho. Montagem do elemento de drenagem. Ligação à rede de drenagem. Montagem da torneira. Ligação à rede de água fria. Verificação do seu correcto funcionamento. Vedação de juntas.
Critério de medição de projecto: Número de unidades previstas, segundo documentação gráfica de Projecto.
Critério de medição de obra: Medir-se-á o número de unidades realmente colocadas segundo especificações de Projecto.

| Código | Un | Descrição | Rendimento | Preço | Importância |
|---|---|---|---|---|---|
| mt30ipp040d | Ud | Taça de sanita com tanque integrado, de porcelana sanitária, para montagem suspensa, modelo Suspendido 88141 "PRESTO EQUIP", cor branca, com assento de sanita extraível e anti-deslizante e tampa, com saída para ligação horizontal, equipada com fluxómetro modelo 1000 A "PRESTO EQUIP", com possibilidade de utilização como bidé; para fixar ao suporte através de 2 pontos de ancoragem. (material) | 1.000 | 240.00 | 240.00 |
| mt30asp020d | Ud | Estrutura metálica regulável, modelo Regulable 18492 "PRESTO EQUIP", de aço pintado com poliéster, como suporte de sanita suspensa e fluxómetro, para encastrar em parede de alvenaria ou em parede de placas de gesso, de 495 mm de largura e 1050 a 1300 mm de altura; inclusive ancoragens, joelho de descarga de 110 mm de diâmetro e elementos de ligação. (material) | 1.000 | 227.20 | 227.20 |
| mt30www005 | Ud | Cartucho de 300 ml de silicone ácida monocomponente, fungicida, para vedação de juntas em ambientes húmidos. (material) | 0.012 | 6.00 | 0.07 |
| mo008 | h | Oficial de 1ª canalizador. (mão de obra) | 1.300 | 19.38 | 25.19 |
| % | % | Custos directos complementares | 2 % | 492.46 | 9.85 |
|  |  | Custos directos |  |  | 502.31 |
