# Sistema de recirculação de água Presto Go System "PRESTO IBÉRICA"

- Propriedade do ficheiro: CYPE INGENIEROS, S.A.
- Formato: FIEBDC-3/2002
- Moeda: EUR
- Custos indirectos: 3.00 %
- IVA: 23.00 %

## I Instalações

### IF Abastecimento de água

#### IFS Sistemas de poupança de água

**IFS020** Ud Sistema de recirculação de água Presto Go System "PRESTO IBÉRICA".
Sistema de recirculação de água Presto Go System "PRESTO IBÉRICA", colocado superficialmente, formado por kit básico, modelo 96900, formado por 1 módulo de potência, de 140x110x170 mm, composto por caixa de plástico ABS auto-extinguível com tampa, bomba de circulação para alimentação monofásica, potência eléctrica máxima de 100 W, pressão máxima de trabalho 10 bar, ligações roscadas macho de 1/2" de diâmetro, emissor e receptor via rádio, botão de associação a módulo de bypass, led indicador de estado, cabo eléctrico de ligação de 3 m de comprimento, e tampa embelezadora com buchas e parafusos, 1 módulo de bypass, de 80x70x130 mm, composto por caixa de plástico ABS auto-extinguível com tampa, electroválvula de 12 V, potência eléctrica máxima de 15 W, ligações roscadas macho de 1/2" de diâmetro com indicadores de colocação, fonte de alimentação, sensor de temperatura, emissor e receptor via rádio, botão de associação a módulo de bombagem, botão de associação a botão de pressão, leds indicadores de estado, cabo eléctrico de ligação de 3 m de comprimento, e tampa embelezadora com buchas e parafusos e 1 módulo de activação, série Galindo, de 73x36x73 mm, composto por pulsador capacitivo sem contacto, com leds indicadores de estado, tensão atribuída 250 V, emissor e receptor via rádio, botão de programação, tampa e aro embelezador. Incluindo elementos de montagem, e outros acessórios necessários para o seu correcto funcionamento.
Inclui: Marcação. Sincronização do sistema. Colocação e fixação dos módulos. Ligado com as redes de abastecimento de água e eléctrica.
Critério de medição de projecto: Número de unidades previstas, segundo documentação gráfica de Projecto.
Critério de medição de obra: Medir-se-á o número de unidades realmente executadas segundo especificações de Projecto.

| Código | Un | Descrição | Rendimento | Preço | Importância |
|---|---|---|---|---|---|
| mt37pib100a | Ud | Kit básico, modelo 96900 "PRESTO IBÉRICA", formado por 1 módulo de potência, de 140x110x170 mm, composto por caixa de plástico ABS auto-extinguível com tampa, bomba de circulação para alimentação monofásica, potência eléctrica máxima de 100 W, pressão máxima de trabalho 10 bar, ligações roscadas macho de 1/2" de diâmetro, emissor e receptor via rádio, botão de associação a módulo de bypass, led indicador de estado, cabo eléctrico de ligação de 3 m de comprimento, e tampa embelezadora com buchas e parafusos, 1 módulo de bypass, de 80x70x130 mm, composto por caixa de plástico ABS auto-extinguível com tampa, electroválvula de 12 V, potência eléctrica máxima de 15 W, ligações roscadas macho de 1/2" de diâmetro com indicadores de colocação, fonte de alimentação, sensor de temperatura, emissor e receptor via rádio, botão de associação a módulo de bombagem, botão de associação a botão de pressão, leds indicadores de estado, cabo eléctrico de ligação de 3 m de comprimento, e tampa embelezadora com buchas e parafusos e 1 módulo de activação, série Galindo, de 73x36x73 mm, composto por pulsador capacitivo sem contacto, com leds indicadores de estado, tensão atribuída 250 V, emissor e receptor via rádio, botão de programação, tampa e aro embelezador, inclusive tampas embelezadoras. (material) | 1.000 | 586.70 | 586.70 |
| mt37pib101 | Ud | Material auxiliar para montagem do kit básico ou o kit de alta potência, sistema Presto Go System "PRESTO IBÉRICA" em instalações de abastecimento de água. (material) | 1.000 | 20.66 | 20.66 |
| mo008 | h | Oficial de 1ª canalizador. (mão de obra) | 2.147 | 23.31 | 50.05 |
| mo107 | h | Ajudante de canalizador. (mão de obra) | 2.147 | 22.09 | 47.43 |
| mo003 | h | Oficial de 1ª electricista. (mão de obra) | 1.986 | 23.31 | 46.29 |
| % | % | Custos directos complementares | 4 % | 751.13 | 30.05 |
|  |  | Custos directos |  |  | 781.18 |
