# Válvula misturadora termostática

- Propriedade do ficheiro: CYPE Ingenieros S.A.
- Formato: FIEBDC-3/2016
- Programa: Gerador de preços para construção civil. CYPE Ingenieros, S.A.
- Data: 30/09/2024
- Moeda: EUR
- Custos indirectos: 3 %
- IVA: 23 %

## I Instalações

### IF Abastecimento de água

#### IFW Elementos

**IFW085** Ud Válvula misturadora termostática.
Válvula misturadora termostática para regulação do caudal e da temperatura, de latão acabamento cromado, modelo Presto Rada 215 T3 C (95150) "PRESTO IBÉRICA", caudal médio de 40 l/min a 3 bar de pressão, pressão máxima de trabalho de 6 bar, com comando de regulação do caudal e comando de regulação da temperatura entre 30°C e 50°C, possibilidade de alterar a orientação das entradas e da saída, entradas com curva e saída roscadas macho de 1/2" de diâmetro, filtros e válvulas antirretorno, com instalação em superfície.
Inclui: Marcação. Colocação. Ligação e verificação do seu correcto funcionamento.
Critério de medição de projecto: Número de unidades previstas, segundo documentação gráfica de Projecto.
Critério de medição de obra: Medir-se-á o número de unidades realmente executadas segundo especificações de Projecto.

| Código | Un | Descrição | Rendimento | Preço | Importância |
|---|---|---|---|---|---|
| mt37avp040gc | Ud | Válvula misturadora termostática para regulação do caudal e da temperatura, de latão acabamento cromado, modelo Presto Rada 215 T3 C (95150) "PRESTO IBÉRICA", caudal médio de 40 l/min a 3 bar de pressão, pressão máxima de trabalho de 6 bar, com comando de regulação do caudal e comando de regulação da temperatura entre 30°C e 50°C, possibilidade de alterar a orientação das entradas e da saída, entradas com curva e saída roscadas macho de 1/2" de diâmetro, filtros e válvulas antirretorno, para instalar na superfície. (material) | 1 | 893.5 | 893.500 |
| mt37www010 | Ud | Material auxiliar para instalações de abastecimento de água. (material) | 1 | 1.4 | 1.400 |
| mo008 | h | Oficial de 1ª canalizador. (mão de obra) | 0.215 | 23.31 | 5.012 |
| mo107 | h | Ajudante de canalizador. (mão de obra) | 0.215 | 22.09 | 4.749 |
| % | % | Custos directos complementares | 2 % | 904.661 | 18.093 |
|  |  | Custos directos |  |  | 922.754 |
