# Urinol de aço inoxidável

- Propriedade do ficheiro: CYPE Ingenieros S.A.
- Formato: FIEBDC-3/2016
- Programa: Gerador de preços para construção civil. CYPE Ingenieros, S.A.
- Data: 22/10/2024
- Moeda: EUR
- Custos indirectos: 3 %
- IVA: 23 %

## S Equipamentos fixos e sinalização

### SA Aparelhos sanitários

#### SAU Urinóis

**SAU005** Ud Urinol de aço inoxidável.
Urinol de aço inoxidável AISI 304, com alimentação vista e escoamento sifonado, série Prestowash Inox, modelo Tubo 88943 "PRESTO EQUIP", acabamento acetinado, de 355x316x521 mm, equipado com torneira de passagem angular mural para urinol, série Presto 12 A Eco, modelo PN Eco 10706 "PRESTO IBÉRICA", com tempo de fluxo de 6 segundos, caudal de 5 l/min, acabamento cromado, para colocação em superfície. Inclusive silicone para enchimento de juntas.
Inclui: Marcação. Colocação e fixação do aparelho. Montagem do elemento de drenagem. Ligação à rede de drenagem. Montagem da torneira. Ligação à rede de água fria. Verificação do seu correcto funcionamento. Vedação de juntas.
Critério de medição de projecto: Número de unidades previstas, segundo documentação gráfica de Projecto.
Critério de medição de obra: Medir-se-á o número de unidades realmente colocadas segundo especificações de Projecto.

| Código | Un | Descrição | Rendimento | Preço | Importância |
|---|---|---|---|---|---|
| mt30uxp010kb | Ud | Urinol de aço inoxidável AISI 304, com alimentação vista e escoamento sifonado, série Prestowash Inox, modelo Tubo 88943 "PRESTO EQUIP", acabamento acetinado, de 355x316x521 mm. (material) | 1 | 409.4 | 409.400 |
| mt31gmp300uc | Ud | Torneira de passagem angular mural para urinol, série Presto 12 A Eco, modelo PN Eco 10706 "PRESTO IBÉRICA", com tempo de fluxo de 6 segundos, caudal de 5 l/min, acabamento cromado, para colocação em superfície; inclusive elementos de ligação. (material) | 1 | 69.8 | 69.800 |
| mt30www005 | Ud | Cartucho de 300 ml de silicone ácida monocomponente, fungicida, para vedação de juntas em ambientes húmidos. (material) | 0.012 | 7.5 | 0.090 |
| mo008 | h | Oficial de 1ª canalizador. (mão de obra) | 1.699 | 23.31 | 39.604 |
| % | % | Custos directos complementares | 2 % | 518.894 | 10.378 |
|  |  | Custos directos |  |  | 529.272 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
